# Metallbauarbeiten Technikeinhausung
Angebotsaufforderung (GAEB 90, DA83)
Währung: EUR
Auftraggeber: Stadt Spremberg / Grodk Am Markt 1 03130 Spremberg

## Metallbauarbeiten Technikeinhausung

*Hinweis*
1. Allgemeine Projektbeschreibung

Anlass und Ziel
Aufgrund stetig steigender Bedarfe, Anforderungen und
Schülerzahlen wird es seitens der Stadt Spremberg /
Grodk erforderlich, den Schul-/ Bildungsstandort der
BOS an der Wirthstraße 1 in 03130 Spremberg, zu
erweitern bzw. anzupassen.
Hierfür soll auf dem angrenzenden freien Grundstück ein
bedarfsgerechter Erweiterungsbau mit 2-Feld-Sporthalle
errichtet werden. Nach Inbetriebnahme des Neubaus
sollen die denkmalgeschützte Bestandssporthalle als
Stadthaus umgebaut und der bestehende Pausenhof
erweitert werden.

Lage
Das Hauptgebäude (B) und die Turnhalle (C) wurden in
den Jahren 1904-1905 als Grundschule und höhere
Mädchenschule errichtet. Bei den beiden Bestandsgebäude
handelt es sich um eingetragene Denkmäler.
Der im laufenden Schulbetrieb neu herzustellende
Schulerweiterungsbau (A) liegt auf der
gegenüberliegenden Straßenseite Ecke Wirthstraße /
Friedrichstraße. Das Baugrundstück ist über die
Wirthstraße erreichbar. Der an den Schulcampus
angrenzende Abschnitt der Wirthstraße wird im Zuge der
Maßnahme für den öffentlichen Straßenverkehr gesperrt.

Neubau Schulerweiterungsbau (A)
Der Schulerweiterungsbau ist als dreigeschossiger
Baukörper ohne Unterkellerung konzipiert. Richtung
Westen staffelt sich der Baukörper von drei
Vollgeschossen auf zwei Vollgeschosse herab. Die
verschiedenen Nutzungsbereiche sind über ein
gemeinsames Atrium zu erreichen. Ausgehend von dem
Atrium, das in Zuordnung zum zum Haupteingang
positioniert ist, sind alle Raumbereiche über eine
ringförmige Erschließung in guter Orientierbarkeit
erreichbar. Alle Räume sind barrierefrei erreichbar.

Gebäudeabmessungen: ca. 67,10 x 59,20 Meter.
BGF Erweiterungsbau über alle Geschosse: ca. 7.280 m².

Bei dem zu errichtenden Ergänzungsbau handelt es sich
um einen Sonderbau (Schule) der
Gebäudeklasse 5.
Tragende und aussteifende Elemente der Decken sowie
tragende Außen- und Innenwände werden als
Stahlbetonkonstruktionen ausgeführt. Nichttragende
Innenwände werden als leichte Trockenbaukonstruktionen
oder Mauerwerkswände errichtet.
Die Fassadenbekleidung wird aus Klinkern mit
Wärmedämmung entsprechend den Wärme- und
Brandschutzanforderungen ausgeführt. Die
Dachentwässerung erfolgt über Fallrohre, die hinter der
Fassadenverkleidung geführt werden.
Weitere Angaben zu der Art und Lage der baulichen
Anlagen sind den beilliegenden Planunterlagen zu
entnehmen.

Barrierefreiheit
Der Ergänzungsbau  und der Schulhof werden barrierefrei
auf Grundlage der DIN 18040-1 und der DIN 18024-1
geplant und ausgestattet.

Wärmeschutz
Alle Anforderungen des Gebäudeenergiegesetzes (GEG)
sind zu erfüllen.

Brandschutz
Alle Vorgaben aus dem Brandschutzkonzept müssen
umgesetzt werden.

Schallschutz
Die Mindestanforderungen für den Schallschutz gegen
Außenlärm müssen durch die Schalldämmung der
Außenbauteile gewährleistet werden.
Für den Schallschutz innerhalb des Ergänzungsbaus sind
die Anforderungen ebenfalls durch die Konstruktionen zu
gewährleisten. Anforderungen an die Raumakustik für
Unterrichtsräume werden durch akustische Maßnahmen
erfüllt.

Arbeitsschutz
Für den Ergänzungsbau sind u.a. die
Mindestanforderungen der Technischen Regeln für
Arbeitsstätten zu erfüllen. Sicherheitseinrichtungen
zum Arbeitsschutz für spätere Arbeiten im Sinne des
SiGe-Schutzes werden installiert.
Da sich die Baustelle auf einem in Nutzung stehenden
Schulcampus befindet, ist im Rahmen der
Baustelleneinrichtung besondere Vorsicht geboten. Die
Baustelle wird durch Bauzäune sicher vom restlichen
Grundstück getrennt.

Umweltschutz:
Es gelten die gesetzlichen Bestimmungen zum
Umweltschutz.

*Hinweis*
2. Allgemeine Vorbemerkungen

Bei der Ausführung sind zusätzlich die nachfolgenden
Hinweise zu beachten.
Leistungen, die sich hieraus ergeben und im
Leistungsverzeichnis nicht gesondert vermerkt sind,
müssen in die Einheitspreise eingerechnet werden bzw.
sind in einem gesonderten Anschreiben zu vermerken. Die
dem Leistungsverzeichnis beiliegenden Pläne gelten
unmittelbar als Ergänzung der beschriebenen Leistung.

Für die nachfolgend ausgeschriebenen Arbeiten gelten
die Allgemeinen Technischen Vorschriften für
Bauleistungen (VOB Teil C) in ihrer neuesten Fassung,
sowie die einschlägigen und neuesten Bestimmungen des
Deutschen Normenausschusses (DAN bzw. des Deutschen
Institutes für Normung), die anekannten Regeln der
Technik und die berufgsgenossenschaftlichen
Vorschriften.

Der Bieter ist verpflichtet, die im
Leistungsverzeichnis beschriebenen Positionen auf
Vollständigkeit, fachgerechte Ausführung und Eignung
für den vorgesehenen Verwendungszweck zu überprüfen.
Dieses gilt auch im Hinblick auf die zu erwartenden
Beanspruchungen der Bauteile.

Als selbstverständlich wird vorausgesetzt, dass sich
die Anbieter vor der Preisermittlung mit allen
Vertragsbedingungen, Plänen, Zeichnungen sowie den
örtlichen Verhältnissen vertraut gemacht haben.
Sofern vom Auftragnehmer nicht ausdrücklich
gegenteiliges erwähnt, sichert er mit der
Angebotsabgabe zu, dass die ihm zur Verfügung
gestellten Unterlagen und Angaben ausreichend waren, um
sämtliche zur Preisfindung erforderlichen Umstände zu
erfassen und damit die übernommenen Leistungen
abnahmereif und funktionsfähig zu den angebotenen
Preisen erbringen zu können.

2.1 Angaben zur Baustelle

Die örtlichen Gegebenheiten sind neben der
Leistungsbeschreibung, dem Lageplan und einer
Besichtigung zu entnehmen. Es wird dringend empfohlen,
die Baustelle bzw. das Baufeld vor Abgabe eines
Angebots zu besichtigen, um alle preisbeeinflussenden
Umstände für die Bauarbeiten berücksichtigen zu können.
Angaben zu den Bodenverhältnisse, dem Baugrund und
seiner Tragfähigkeit sind dem Baugrundgutachten (Anlage
zur Ausschreibung) zu entnehmen.

Die Baustelle liegt an der Wirthstraße gegenüberliegend
dem bestehenden Schulcampus.
Die Zufahrt der Baustelle ist über eine neu zu
schaffende Gehwegüberfahrt in der Wirthstraße möglich.
Abmessungen und Dimensionen der Durchgänge sowie
Gehweg- und Straßenbreiten sind den notwendigen
Ortsbesichtigungen des Bieters, skizzenmäßig dem
Lageplan und den beigefügten Planunterlagen zu
entnehmen. Stellplätze für PKW stehen auf dem
Baugrundstück nicht und auf der vorgesehenen
Baustelleneinrichtungsfläche nur eingeschränkt zur
Verfügung.
Die für den Baustellenverkehr erforderlichen Verkehrs-
und Anlieferflächen und Flächen für Materiallieferung
werden nur auf Veranlassung des Auftraggebers (AG)
erstellt bzw. zur Verfügung gestellt oder zugewiesen.
Es ist unbedingt zu beachten, dass während der
Baumaßnahme auf dem direkt an die Baustelle
angrenzenden Gelände laufender Schulbetrieb und dessen
Belange zu berücksichtigen sind. Die Fluchtwege aus dem
Bestands-Schulgebäude müssen immer freigehalten werden.
Die bestehende Feuerwehrzufahrt  und die
Feuerwehrbewegungsflächen zum in Nutzung befindlichen
Bestands-Schulgebäude und der Zugang zum Schulgebäude
sind dauerhaft  freizuhalten.

Verkehrsverhältnisse auf der Baustelle:
Dem AN obliegt die allgemeine Verkehrssicherungspflicht
für seinen Baubereich während der Bauzeit für die
auszuführenden Arbeiten.
Sofern der AN öffentlichen Verkehrsraum in Anspruch
nimmt, obliegt ihm auch hier die
Verkehrssicherungspflicht. Genehmigungen sind bei der
zuständigen Ordnungsbehörde einzuholen. Die
Organisation des eigenen Baustellenverkehrs obliegt dem
AN.
Behinderungen, die infolge ungenügender
Arbeitsvorbereitung und mangelhafter Logistik
entstehen, gehen zu Lasten des AN. Der AN hat sich ggf.
unter Einbeziehung der örtlichen Bauüberwachung des AG
mit den anderen Unternehmern zu koordinieren.

Anschlüssen für Wasser, Energie und Abwasser:
Das temporäre Baustromversorgungsnetz für die gesamte
Baumaßnahme, einschl. der Baustromverteiler und der
Baubeleuchtung im Bereich der Verkehrswege wird auf
Veranlassung des AG bereitgestellt. Alle weiteren
Anschlüsse sind durch den AN selbst zu erbringen.
Die Grenzwerte der zur Verfügung gestellten
Baustromanschlüsse (s. Vorschlag BE-Plan) betragen:
200 A für den Anschluss KVS 1
80 A für den Anschluss KVS 2
Benötigte Anschlusswerte für Maschinen sind vorab und
rechtzeitig vor Ausführung vor Ort zu prüfen. Die
Heranführung der erforderlichen Medien zum Arbeitsplatz
muss vom AN eigenverantwortlich organisiert werden.
Benötigte Unterverteilungen, Verlängerungen etc. hat
der Auftragnehmer zu stellen. Die Installation der
Verbindungen einschl. der Arbeitsplatzbeleuchtung
obliegt dem Auftragnehmer auf eigene Kosten.
Anschlüsse, Unterverteilungen und Verlängerungen etc.
werden nicht gesondert vergütet.
Die temporäre Bauwasserversorgung wird für die
Baumaßnahme auf Veranlassung des AG zur Verfügung
gestellt.

Baustellenschild, Werbung:
Ein Baustellenschild wird bauseits gestellt. Plakat-
und Firmenwerbung sind nur mit Genehmigung des AG
erlaubt. Das Fotografieren und Veröffentlichen der
Baumaßnahme ist ebenfalls nur mit Genehmigung des AG
erlaubt

Baustellengerüst:
Auf Veranlassung des AG wird ein längsorientiertes
Fassadengerüst, Lastklasse 4 (3,0 KN/m², Systembreite
SW09 mit einem Abstand zwischen Gerüst und Rohfassade
von ca. 45 cm bereitgestellt. Das Gerüst wird mit 30cm
breiten Konsolen versehen.
Wenn in den LV-Positionen nicht anders beschrieben sind
alle weiteren Gerüste, die vom AN für die
vertragsgemäßen Durchführung der Bauleistungen als
erforderlich erachtet werden, vom  AN aufzustellen,
vorzuhalten und in die Einheitspreise einzukalkulieren.
Die geltenden Normen sind einzuhalten.

Flächen, Räume:
Der AG gestattet dem AN auf dem Baugrundstück die im
Einzelnen näher beschriebenen Leistungen auszuführen.
Der AG stellt dem AN nur soweit ausdrücklich bekannt
und zugesagt Baustelleneinrichtungsflächen zur
Verfügung, siehe hierzu Lageplan bzw. Vorschlag des
Auftraggebers (AG) für die Baustelleneinrichtung
(BE-Plan). Die vom Auftragnehmer (AN) geplante
Baustelleneinrichtung ist zwingend mit der Bauleitung
des AG abzustimmen.
Für die sichere Lagerung seiner Baustoffe und für die
Unterbringung der Arbeitnehmer muss der Auftragnehmer
eigenverantwortlich sorgen. Entsprechend dem
Platzangebot sind Baustelleneinrichtungs- und
Materialanliefermöglichkeiten für die Baustelle in
einem begrenzten Umfang vorhanden. Räume werden nicht
gestellt.
Umlagerungen, mit denen während des Bauablaufs
gerechnet werden muss, werden nicht gesondert vergütet.
Der AG behält sich vor, die Nutzungsbedingungen zur BE
für den AN zu widerrufen, wenn dies aus Gründen des
Bauablaufs erforderlich wird.
Der Auftraggeber hält für alle Beschäftgte der
Baustelle einen Sanitärcontainer mit WCs und
Waschgelegenheiten vor.

Baustellensicherheit:
Der AN ist während der Zeitdauer der Bauzeit für die
auszuführenden Arbeiten für die Einhaltung der
Baustellensicherheit und die Beachtung der
Unfallverhütungsvorschriften der Berufsgenossenschaft
verantwortlich.
Der AN ist auch für das ordnungsgemäße Verschließen der
Baustelle verantwortlich. Sollten andere Gewerke oder
Beteiligte länger auf der Baustelle tätig sein, so ist
mit diesen eine Einigung über das Verschließen der Tor-
und Türanlagen zu treffen.
Der AN schützt, wenn in den nachfolgenden
Leistungstexten nicht anders beschrieben, die übrigen
Bauausführenden vor allen aus seinen Tätigkeiten
herrührenden Gefahren durch z.B. Absturzsicherungen,
Abschrankungen, Markierungen etc. Die vom AN
diesbezüglich auszuführenden Leistungen verstehen sich
einschl. Aufbau, Vorhaltung, Unterhaltung und Rückbau.
Die Schutzvorrichtungen sind so lange bestehen zu
lassen, bis jede Gefährdung von Personen oder Sachen
ausgeschlossen ist.

Sauberkeit / Ordnung:
Es wird besonderen Wert darauf gelegt, dass die
Baustelle jederzeit in einem ordnungsgemäßen,
aufgeräumten und besenreinen Zustand ist. Dazu sind,
sofern Dritte nicht behindert werden, die Arbeitsplätze
mindestens wöchentlich zu reinigen. Die hierbei
anfallenden Kosten sind in die Einheitspreise
einzukalkulieren. Anfallende Rest- und
Verpackungsmaterialien sind grundsätzlich in
Verantwortung und auf Kosten des AN abzufahren.
An den Arbeiten anderer Gewerke dürfen keine
Verschmutzungen entstehen. Ggf. verschmutzte
Oberflächen sind sofort und ohne besondere Aufforderung
zu reinigen.
Alle durch den Baubetrieb verursachten Verschmutzungen
im öffentlichen Bereich und auf den Nachbargrundstücken
sind ebenfalls sofort zu beseitigen.
Der AG behält sich vor, bei Nichteinhaltung der
Sauberkeit, anfallende Kosten durch Beseitigung durch
einen Dritten, anteilig zu Lasten des AN umzulegen.

Einmessung, Meterriss:
Alle für die vom AN zu erbringenden Leistungen
erforderlichen Vermessungs-, Einmess- und Messarbeiten,
sowie für die Erstellung der Aufmaße sind von ihm
eigenverantwortlich durchzuführen. Vermessungspunkte
sind ausreichend zu sichern, auch wenn diese nicht vom
AN hergestellt wurden. Diese Leistungen werden nicht
gesondert vergütet und sind in den angebotenen
Einheitspreisen kalkulatorisch zu berücksichtigen.
Vom AG werden zwei Hauptachsen und ein Höhenfestpunkt
übergeben.
Wenn in den LV-Positionen nicht anders beschrieben,
wird in jedem Geschoss nur ein Meterpunkt durch den AG
angebracht. Das "Heranholen" der Höhenpunkte an die
Ausführungsbereiche obliegt dem AN.

Vorhandene Anlagen, Abwasser- und Versorgungsleitungen
oder Kabel:
Siehe Lageplan. Ggf. vorhandene Schächte, Gullys,
Einläufe, Löschwasserhydranten und Rigolen dürfen nicht
überbaut werden bzw. sind zugänglich zu halten.

2.2. Angaben zur allgemeinen Ausführung

Den Arbeiten liegt die VOB, neueste Fassung,
insbesondere deren technische Vorschriften, sowie alle
DIN und sonstigen Vorschriften in der neuesten Fassung
zu Grunde.

Bei der Angebotsbearbeitung ist die Gesamtheit der
Vergabeunterlagen zu berücksichtigen.
Die dem Leistungsverzeichnis beiliegenden Unterlagen
gelten unmittelbar als Ergänzung der beschriebenen
Leistung. Leistungen, die sich hieraus ergeben und im
Leistungsverzeichnis nicht gesondert vermerkt sind,
müssen berücksichtigt werden und sind in die
Einheitspreise einzukalkulieren.
Alle Leistungen umfassen die Lieferung, Montage bzw.
Herstellung und den Einbau der beschriebenen Bauteile
und Stoffe, einschließlich Anlieferung, Abladen, Lagern
und Transport auf der Baustelle bis zur fertigen
Leistung einschließlich aller Nebenleistungen, wenn
nicht ausdrücklich im Leistungstext anderslautend
angegeben.
Die Vorhaltung aller zur Erbringung der Leistung
erforderlichen Maschinen, Geräte und Materialien ist im
Einheitspreis enthalten.

Maße:
Angaben von Bauteilabmessungen und absoluten Höhen sind
ca.-Angaben und müssen vor Ort durch Aufmaß des AN
verifiziert werden.Vor Beginn der Arbeiten hat der AN
sämtliche Maße am Bau eigenverantwortlich zu prüfen.
Beanstandungen sind der Bauleitung des AG umgehend
schriftlich mitzuteilen. Massenänderungen und
voraussichtliche Mehrkosten sind der Bauleitung des AG
vor der Ausführung schriftlich mitzuteilen.
Für Maßtoleranzen gelten, soweit nicht anders
aufgeführt, grundsätzlich die kleinsten Abmaße
in den jeweiligen Tabellen der Normen DIN 18202 bis
18203. Durch regelmäßige Kontrollmessungen ist die
Einhaltung der zulässigen Toleranzen nachzuweisen.

Einbau von Materialien:
Zur Ausführung dürfen grundsätzlich nur Materialien und
Konstruktionen gelangen, die hinsichtlich Verarbeitung
und Funktion eine hohe Gesundheits- und
Umweltverträglichkeit und eine hohe Wirtschaftlichkeit
und Nachhaltigkeit aufweisen. Für alle einzubauenden
Baustoffe sind Gütenachweise zu erbringen.
Vorgeschriebene und anzubietende Materialien sowie
bauseits zu liefernde Teile sind unter Beachtung der
Verarbeitungsrichtlinien der Hersteller und ggf. gemäß
den Vorgaben der Prüfzeugnisse und Zulassungen
einzubauen. Die Verwendung von Baustoffen oder
Bauteilen mit bauaufsichtlicher Zulassung bedingt die
Beachtung aller dort angegebenen Randbedingungen und
Anwendungsvorschriften.
Es dürfen nur Materialien verwendet werden, bei denen
dem AN bekannt ist, dass sie gleichwertig für mind.
fünf Jahre nachgeliefert werden können.
Der AN muss die genehmigungsfähige Verwendbarkeit des
eingebauten Bauprodukts vor der Ausführung nachweisen.

Später verdeckt liegende Leistungen werden nur
abgenommen, solange diese noch offen
liegen. Die Bauleitung ist deshalb rechtzeitig zur
Teilabnahme aufzufordern.
Sämtliche Positionen verstehen sich als komplette
Leistung, einschl. Anschlüsse, Befestigungen,
Kleinteilen etc..
Sind in den Positionen für die Leistung erforderliche
Stoffe nicht enthalten, so ist dies mit dem Hinweis
"wird gesondert vergütet" vermerkt. Ansonsten gilt die
Leistung einschließlich aller hierfür erforderlichen
Stoffe.

Ausbau / Abbruch von Materialien:
Sind in den Positionen der nachfolgenden Titel
Materialien auszubauen oder abzubrechen, so geht dies
in das Eigentum des AN über, wenn in den entsprechenden
Positionen nichts anderes vermerkt ist. Ausgebautes
Material ist grundsätzlich sofort in Container zu
schaffen oder direkt zu laden und abzufahren. Eine
freie Lagerung im Gebäude oder im Bereich der
Baustelleneinrichtung ist nicht zulässig.
Die fachgerechte Entsorgung/Beseitigung ist durch den
AN bzw. das eingesetzte Entsorgungsunternehmen
nachzuweisen.

Bemusterungen:
Der AN hat eine Bemusterung auf Anforderung des AG
durchzuführen. Das alleinige Entscheidungsrecht trägt
der AG in Abstimmung mit dem planenden Architekten. Dem
AG ist eine Frist von 5 Werktagen für die Entscheidung
einzuräumen.
Auf Verlangen des AG hat der AN den Nachweis der Güte
und Gebrauchstauglichkeit seiner Lieferungen und
Leistungen auf seine Kosten zu erbringen.

Schall- und Brandschutz
Die für den Schall- und Brandschutz relevanten
einschlägigen Regelwerke, DIN-Normen und
VDI-Richtlinien in der jeweils aktuellen Fassung sowie
das objektbezogene Brandschutzkonzept sind zu beachten.
Die technischen und organisatorischen Maßnahmen auf der
Baustelle erfordern u.a. den Brand- und
Explosionsschutz und liegen im Verantwortungsbereich
des AN.
Es gelten die gesetzlichen Bestimmungen.

Umweltschutz:
Es gelten die gesetzlichen Bestimmungen zum
Umweltschutz.

Lärmschutz
Die Ausführung der Bauarbeiten ist nur außerhalb der
schutzwürdigen Nachtzeit (Nachtruhe) bzw. der Sonn- und
Feiertage erlaubt.
Beim Einsatz der Baumaschinen und Geräte ist die
allgemeine Verwaltungsvorschrift zum Schutz gegen
Baulärm einzuhalten. Die eingesetzten Geräte dürfen die
vorgeschriebenen niedrigsten Immissionswerte nicht
überschreiten.

Das Bauwerk ist so zu errichten bzw. die Baustelle ist
so zu betreiben und jeder hat sich so zu verhalten,
dass schädliche Umweltimmissionen vermieden werden.

Während der Ausführung kann es zu Beeinträchtigungen im
Bauablauf durch den laufenden Schulbetrieb kommen. In
Prüfungszeiten kann es einzelne Tage geben, an denen
nicht oder nur eingeschränkt lärmintensive Tätigkeiten
ausgeübt werden können. Die entsprechende Information
erfolgt seitens des Bauherrn mit einem Vorlauf von
mind. 2 Wochen.

2.3. Angaben zur Organisation des AN

Planausgang an den AN:
Der Planausgang bzw. anderer Ausführungsunterlagen an
den AN erfolgt ausschliesslich digital per PDF / Email.
Wünscht der AN Plansätze in Papierform, so muss der AN
eigenständig und auf eigene Kosten für den Ausdruck,
bzw. Vervielfältigung, der zur Verfügung gestellten
PDF-Dateien Sorge tragen. Mögliche resultierende Druck-
und Plotkosten sind in die Einheitspreise
einzukalkulieren und werden nicht gesondert vergütet.
Die vom Auftragnehmer verwendeten Ausführungsunterlagen
müssen den Freigabevermerk des Auftraggebers oder der
Architekten tragen. Durch die Übergabe neuer Unterlagen
ungültig gewordene Unterlagen sind vom AN entsprechend
zu kennzeichnen und aufzubewahren.

Bauleitung/Fachbauleitung des AN:
Den nach Landesbauordnung verantwortlichen
Bauleiter/Fachbauleiter hat der AN vor Arbeitsaufnahme
schriftlich zu benennen und bei Arbeitsbeginn zu
stellen.

Der AN hat einen fachkundigen und zuverlässigen
Vertreter mit der örtlichen Bauleitung zu beauftragen
und diesen dem AG vor Baubeginn schriftlich zu
benennen. Der Vertreter des AN muss der deutschen
Sprache mächtig sein und täglich auf der Baustelle
anwesend sein.
Personaländerungen sind der Bauleitung des AG sofort
bekannt zu geben.

Um allen Beteiligten eine möglichst reibungslose
Bauabwicklung garantieren zu können, ist auf
Veranlassung des AG bzw. der beauftragten
Bauüberwachung regelmäßig eine Baubesprechung mit der
Bauleitung vorgesehen. An dieser hat der Auftragnehmer
oder ein verantwortlicher Vertreter des Auftragnehmers
teilzunehmen. Die vereinbarten Besprechungstermine sind
verbindlich einzuhalten.

SiGeKo:
Die Beauftragung des SiGe-Koordinators erfolgt durch
den AG, soweit nach Baustellenverordnung erforderlich.
Durch den SiGeKo wird eine Baustellenordnung übergeben.
Der AN ist dafür verantwortlich, dass ein
qualifizierter, ständig anwesender Mitarbeiter in die
SiGe-Planung eingewiesen wird.
Bei der Durchführung der Arbeiten ist der AN
(Arbeitgeber) für den Arbeits- und Gesundheitsschutz
seiner Arbeitnehmer verantwortlich.
Der AN hat schriftlich nachzuweisen, dass seine
Arbeitnehmer hinsichtlich des SiGe-Schutzes
unterrichtet wurden und hat dem SiGeKo eine
qualifizierte Gefährdungsbeurteilung vorzuweisen.
Werden Gerüste und Einrichtungen anderer AN mitbenutzt,
so sind diese auf Ordnungsmäßigkeit entsprechend UVV zu
prüfen. Bedenken sind der Bauleitung des AG und dem
SiGeKo schriftlich mitzuteilen.

Bauzeitenplan des AN:
Den Angebotsunterlagen sind die für die
ausgeschriebenen Leistungen gesetzten Beginn- und
Fertigstellungsfristen dargestellt. Ein detailliert
gegliederter Bauzeitenplan ist vom AN für die
beauftragten Leistungen unter Beachtung des
Rahmenterminplans des AG zu erstellen und spätestens
eine Woche nach Auftragserteilung dem AG zur Prüfung zu
übergeben. In diesem sind die jeweiligen Bauabläufe
schlüssig darzustellen, inkl. der erforderlichen
Planungsleistungszeiträume des AN. Leistungen Dritter
sind in diesen Bauzeitenplan mit zu berücksichtigen.
Aufgrund des Terminrahmes wird ein Großteil der Gewerke
parallel arbeiten. Die Arbeiten sind entsprechend zu
koordinieren.
Der Bauzeitenplan ist den Erfordernissen und
tatsächlichen Abläufen bei Bedarf fortzuschreiben.
Sofern in den Ausschreibungsunterlagen von -Tagen- oder
-Wochen- gesprochen wird sind stets -Kalendertage. bzw.
Kalenderwochen- gemeint. Wird von -Werktagen-
gesprochen, gelten die Tage von Montag bis Samstag,
jeweils einschließlich.

Baustelleneinrichtungsplan des AN:
Der AN hat einen skizzenhaften
Baustelleneinrichtungsplan zu erstellen. Ein
beiliegender Lageplan / Baustelleneinrichtungsplan kann
dafür als Grundlage dienen. Der BE-Plan des AN gilt als
Vorschlag, die Baustelleneinrichtung ist zwingend mit
der Bauleitung des AG abzustimmen.

Protokolle des AN:
Folgende Protokolle sind regelmäßig durch den AN der
Bauleitung des AG zu liefern, sofern nicht anders
vereinbart:
Bautagesberichte,
Lieferscheine (für alle Stoffe),
Wiegescheine( z. B. für angelieferte Bauteile vor
dessen Einbau).
Die Lieferung der Protokolle ist eine Nebenleistung und
wird nicht gesondert vergütet.

Bautagesberichte des AN:
Der AN hat Bautagesberichte in deutscher Sprache zu
führen und dem Auftraggeber wöchentlich zu übergeben.
Sie müssen alle Angaben enthalten, die für die
Ausführung und Abrechnung des Auftrages von Bedeutung
sein können, u.a.
Wetter, Temperaturen,
Zahl und Art der auf der Baustelle beschäftigten AK,
auch von Nachunternehmern,
Zahl und Art der eingesetzten Großgeräte sowie deren
Zu- und Abgang,
Anlieferung von Hauptbaustoffen,
Art, Umfang und Ort der geleisteten Arbeiten mit den
wesentlichen Angaben über den Baufortschritt (Beginn
und Ende von Leistungen größeren Umfanges,
Betonagezeiten und dergleichen),
Behinderung und Unterbrechung der Ausführung,
Arbeitseinstellung mit Angabe der Gründe,
Unfälle und sonstige wichtige Vorkommnisse.
Eine Kopie der Bautagesberichte ist 14-tägig bei der
Bauleitung des AG abzugeben. Der zeitliche Aufwand zur
Führung der Bautagesberichte ist in die anzubietenden
Einheitspreise einzukalkulieren.

Dokumentation des AN:
Prüfzeugnisse und allgemein bauaufsichtliche
Zulassungen sämtlicher verwendeter Materialien (z.B.
hinsichtlich der Brand- und
Schallschutzqualifikationen) und Unterlagen, die für
den reibungslosen Betrieb des Gebäudes notwendig sind,
sind dem AG spätestens mit der Zusammenstellung der
Dokumentationsunterlagen vollständig und gesammelt zu
übergeben.
Alle notwendige Unterlagen sind dem AG spätestens 4
Wochen vor der geplanten Abnahme unaufgefordert  in
digitaler (1-fach) und Papierform (2-fach) zu
übermitteln.
Die Beschaffung, Zusammenstellung und Vervielfältigung
der erforderlichen Unterlagen ist mit den
Einheitspreisen des Angebots abgegolten.

In die Abnahmedokumentation gehört für jedes Gewerk:
Abnahmeniederschrift,
Fachunternehmererklärungen / Errichterbescheinigungen /
Gewährsbescheinigungen,
Zulassungen / Prüfzeugnissen / Verwendbarkeitsnachweise
mit Übereinstimmungsnachweisen,
Konformitätserklärungen,
Technische Merkblätter, wie z.B. Produktdatenblätter,
Einbau- und Montageanweisungen der Produkthersteller,
Bedienungs- und Pflegeanleitungen,
Prüfberichte und -protokolle,
Wartungsverträge bzw -angebote / Prüfbücher, Auflistung
der Prüfpflichtigen Anlagen mit Angaben zu den
erforderlichen Prüfzyklen.
ggf. Werks und Montageplanungen / Statik,
ggf. Berichte, Genehmigungen der Sachverständigen- und
Gutachterabnahmen,
ggf. Bürgschaft.

Ansonsten wird dem AN eine gesonderte Aufstellung zum
allgemeinen Inhalt der Dokumentationsunterlagen
übergeben.

2.4 Angaben zu Umlagen

Folgende Kosten werden am Ende der Arbeiten über eine
Umlage abgerechnet und sind somit in die Einheitspreise
miteinzukalkulieren:

Verbrauchskosten Strom und Wasser
Der Auftraggeber stellt für die Dauer der Baumaßnahmen
die Versorgung mit Strom und Wasser. Die
Kostenbelastung für die Auftragnehmer für die
Medienversorgung wird auf 0,5% der
Bruttoabrechnungssumme der Schlussrechnung festgelegt.

Sanitärräume
Der Auftraggeber hält für alle Beschäftigte der
Baustelle einen Sanitärcontainer mit ausreichend WCs
und Waschgelegenheiten vor. Die Bereitstellung und der
Unterhalt des Sanitärcontainers wird über eine Umlage
abgerechnet. Die Kostenbeteiligung des AN beträgt
hierfür 0,5% der Bruttoabrechnungssumme der
Schlussrechnung.

Die Umlage (insgesamt 1% der Bruttoabrechnungssumme der
Schlussrechnung) wird zwingend immer abgerechnet. Auch
in Fällen, wo z.B. der AN die über die Umlage
verrechneten Leistungen nicht in Anspruch genommen hat,
muss der AN sich über die beschriebenen Umlagen an den
dem AG entstandenen Kosten beteiligen.

*Hinweis*
3. Technische Vorbemerkungen / Technische
Spezifikationen

Bei der Ausführung sind zusätzlich die nachfolgenden
Hinweise zu beachten.
Leistungen, die sich hieraus ergeben und im
Leistungsverzeichnis nicht gesondert vermerkt sind,
müssen in die Einheitspreise eingerechnet werden bzw.
sind in einem gesonderten Anschreiben zu vermerken.
Weiterhin wird darauf hingewiesen, dass weitere
bindende Technische Vorbemerkungen als Hinweis in den
verschiedenen Kapitel aufgeführt sind.

Vorschriften / Regelwerke
Der AN hat dafür Sorge zu tragen, dass die allgemein
anerkannten Regeln der Technik, die einschlägigen
Normen und Vorschriften, insbesond. hinsichtlich
Brand-, Wärme- und Schallschutz, alle technischen und
behördlichen Vorschriften, die
Arbeitsstättenverordnung, Unfallverhütungsvorschriften
u.s.w., die zum Zeitpunkt der Abnahme Gültigkeit haben,
zu beachten und einzuhalten, die mit der Bemessung,
Herstellung und Funktion der zu erbringenden Leistungen
im Zusammenhang stehen. Hierzu erforderliche Maßnahmen
sind mit den Angebotspreisen abgegolten.

Allgemeine Bauausführung, Arbeitsorganisation
Die Beschreibungen im Leistungsverzeichnis sind
Grundlage für die Angebotskalkulation. Die Ausführung
erfolgt nach freigegebenen Plänen und u.a. unter
Berücksichtigung der Vorgaben und Hinweise des
Tragwerksplaners. Die in den Positionen des
Leistungsverzeichnisses angegebenen Grobmengen dienen
zur Kalkulation, jedoch nicht als Bemaßung für die
Ausführung.
Der AN hat seine Arbeiten mit den anderen am Bau
tätigen Gewerken, in Abstimmung mit dem AG,
eigenverantwortlich so zu koordinieren, dass ein
reibungsloser Ablauf der Arbeiten gewährleistet ist.
Es ist bei der Angebotserstellung davon auszugehen,
dass bestimmte Leistungen des AN zeitlich versetzt und
etappenweise, innerhalb des vorgegebenen bzw.
vereinbarten Zeitrahmens, zu leisten sind. Die
Ausführung der Leistungen einer Position in mehreren
Teilabschnitten und ggf. mit zeitlichen Unterbrechungen
im Zeitrahmen berechtigen den AN nicht zu
Mehrforderungen. Materiallieferungen können aus
Platzgründen und aus Gründen von möglicherweise
etappenweiser Bauabwicklung nicht in jedem Fall in
einer Anlieferung erfolgen. Die Aufwendungen für
verschiedene Anfahrten und Anlieferungen sind in den
angebotenen EP ebenfalls zu berücksichtigen.
Während der Montage ist die Konstruktion im
Außenbereich gegen Witterungseinflüsse, insbesondere
gegen Regen und Sturm, im erforderlichen Maß zu
schützen. Das gilt vor allem bei
Arbeitsunterbrechungen.
Wenn bei Baumaßnahmen nicht den Plänen oder der
Ausschreibung entsprechende Bedingungen oder Umstände
auftreten, ist umgehend die Bauleitung zu verständigen.
Gefahrbereiche bei Montagearbeiten sind abzusperren und
zu kennzeichnen. Entstehen dadurch Behinderungen für
andere Unternehmer oder Dritte, sind der Zeitraum der
Absperrung sowie alternative Maßnahmen mit der
Bauleitung abzustimmen.
Technologische Maßnahmen zur Leistungserbringung liegen
im Verantwortungsbereich des AN. Die Maßnahmen sind mit
der Bauleitung des AG eigenverantwortlich abzustimmen.
Grundsätzlich kann nur ein System mit einer
Typenprüfung und Typengenehmigung des vom AN
eingesetzten Bausystems zur Ausführung kommen. Es sind
ausschließlich Komponenten eines gewählten Systems zu
verwenden. Material, Leistungen und Bauteile müssen
sämtliche Anforderungen erfüllen, welche die
Herstellungsweise, die weiteren Arbeiten am Bauteil,
die Belastung, die Nutzung der Bauteile, die
geforderten Maßgenauigkeiten, die Angaben aus dem
Leistungsverzeichnis usw. stellen.
Alle Angaben des Leistungsverzeichnisses zu
Konstruktionsarten sind als Mindestanforderungen zu
verstehen. Die weitere konstruktive Detailausführung
ist dem Bieter freigestellt, sofern die
Qualitätsstandards im Sinne dieser Ausschreibung
erfüllt sind.
Erforderliche Werk- und Montageplanungen und
dazugehörige statische Nachweise obliegen dem AN. Die
Unterlagen sind dem zuständigen Prüfingenieur für
Tragwerk und dem Ersteller der Entwurfsplanung in
zweifacher Ausfertigung (Papierform) und digital zur
Prüfung vorzulegen. Der AN ist für die korrekte
Dimensionierung der Bauteile allein verantwortlich.
Sämtliche Kosten hierfür sind in die Einheitspreise
einzukalkulieren.
Das Abdecken von zu schützenden Bauteilen und
Gegenständen mit einem geeigneten Material ist
grundsätzlich in die Einheitspreise einzukalkulieren.
Objektgemäßer Witterungsschutz: Die auszuführenden
Leistungen müssen so erfolgen, dass die in Arbeit
befindlichen Bereiche temporär gegen
Witterungseinflüsse und zur Trockenhaltung  geschützt
werden. Der AN hat für die Dauer seiner Bauausführungen
alle Schutzmaßnahmen gegen Beschädigungen,
Witterungseinflüsse, Tagwasser und Schnee zu treffen.
Sofern dem Leistungsverzeichnis keine Detailunterlagen
beigefügt sind, treffen die Pläne des Architekten in
erster Linie eine formale Gestaltungsaussage. Es bleibt
Aufgabe des Auftragnehmers, die Elementstöße,
Verbindungen, toleranzaufnehmenden Anschlüsse u. dgl.
nach Rücksprache mit dem Architekten und gemäß dem zu
erwartenden Gebrauchswert vorzunehmen.
Der AN hat für sämtliche für den AN zum Zeitpunkt der
Angebotsabgabe erkennbaren Leistungen für provisorische
Bauzwischenstände und Montagezustände, die er zur
Erbringung seiner Leistungen benötigt, die Kosten in
der Angebotskalkulation zu berücksichtigen. Hierzu
zählen neben Hilfsmitteln und Gerüsten auch
Verstärkungen und Dimensionierungen von Bauteilen für
Belastungen während des Transports und der Montage. Auf
Anmerkungen in den Positionen des
Leistungsverzeichnisses wird verwiesen
Befestigungselemente, die im Ausnahmefall
Flächendichtungen durchdringen, sind mit auf das
Dichtungsmaterial abgestimmten Abdichtungsstoffen
(i.d.R. ohne Lösungsmittel) abzudichten. Im Zweifel ist
Rücksprache mit der Bauleitung erforderlich.
Bei der Ausführung von Bauteilen und Anschlüssen, die
der Herstellung der Luftdichtheit des Gebäudes dienen,
ist davon auszugehen, dass vor oder bei der Abnahme der
Leistungen durch den Auftraggeber oder eine von ihm
beauftragte Fachkraft eine Prüfung der Luftdichtheit
durch einen Blowerdoor-Test durchgeführt wird.
Beschädigungen an Dampfsperr- oder Dampfbremsschichten
oder an luftdichten Schichten sind, wenn diese
Schichten zum Leistungsumfang des Auftragnehmers
zählen, vor dem Abdecken mit nachfolgenden Bauteilen
dauerhaft und materialgerecht zu schließen; wenn diese
Schichten zum Leistungsumfang eines anderen
Auftragnehmers zählen, ist mit der Bauleitung zu
klären, wer die Schäden beseitigen soll. In beiden
Fällen ist vor dem Abdecken mit nachfolgenden Bauteilen
der Bauleitung die Überprüfung der Schadensbehebung zu
ermöglichen.
Der Auftragnehmer ist vor Ausführung seiner Arbeiten
verpflichtet, die Maße der Rohbauarbeiten mit den Maßen
der Ausführungszeichnungen zu vergleichen. Etwa
vorhandene Mängel und fachliche Fehler der Vorarbeiten,
die die Güte der anschließenden Arbeiten
beeinträchtigen können, sind der Bauleitung vor Beginn
der Arbeiten schriftlich anzuzeigen.

Material
Zur Verarbeitung vorgesehenes Material muss nicht nur
die Europäische Normung, sondern vorrangig die für die
betreffende Region innerhalb Deutschlands die
entsprechenden Anforderungsklassen aus den nationalen
Anhängen der Norm erfüllen. Bauprodukte und Bauarten
müssen bauaufsichtlich zugelassen sein (allgemeine
Bauartgenehmigung).
Zur Einhaltung der allgemeinen Anforderungen an die
Bauausführung "Brandschutz" ist zu beachten, dass bei
tragenden Bauteilen die Baustoffe den
Mindestanforderungen der Standsicherheit im Brandfall
und die trennenden Bauteile den Anforderungen auf den
Widerstand gegen die Ausbreitung von Feuer und Rauch
genügen müssen.

3.1. Baustelleneinrichtung

Das Einrichten und Vorhalten der Baustelleneinrichtung
des AN über die gesamte Bauzeit der im Aufgabenbereich
des AN liegenden Leistungen, sowie das Räumen der
Baustelle ist als eine Leistung des AN in die
Einheitspreise einzukalkulieren und wird nicht
gesondert vergütet, wenn nicht ausdrücklich im
Leistungstext anderslautend angegeben.
Insbesondere zählen hierzu:
Sämtliche Hebe-, Förder- und Transportanlagen (z.B.
Bauaufzug zum Materialtransport, Schuttröhren, etc.),
die zur vertragsgemäßen Durchführung der Bauleistungen
erforderlich sind, betriebsfertig aufstellen und
vorhalten.
Sämtliche Geräte, Werkzeuge und sonstige
Betriebsmittel, die zur vertragsgemäßen Durchführung
der Bauleistungen erforderlich sind, betriebsfertig
aufstellen und vorhalten.
Sicherungsmaßnahmen.
Beseitigung Eigenschutt.
Für die vertragsgemäßen Durchführung der Bauleistungen
erforderliche Unterverteilungen, Verlängerungen etc.
(Ein Baustrom- und ein Bauwasseranschluss wird vom AG
in Nähe zu der Baustelle gestellt.)
Für die vertragsgemäßen Durchführung der Bauleistungen
erforderliche Arbeitsplatzbeleuchtung. Die Beleuchtung
der Verkehrswege wird durch den AG organisiert.
Alle für die vertragsgemäßen Durchführung der
Bauleistungen erforderliche Gerüste, Arbeitsbühnen,
Fahrgerüste o.ä. sind von dem AN aufzustellen,
vorzuhalten und in die Einheitspreise einzukalkulieren,
wenn in den nachfolgenden LV-Positionen nicht anders
beschrieben. Die geltenden Normen sind einzuhalten.
Die Baufeldumschließung bzw. -sicherung mittels Bauzaun
wird durch den AG veranlaßt. Ansonsten ist hierzu das
Kapitel -Allgemeine Vorbemerkungen- mit Pkt. 2.1
-Baustellensicherheit- zu beachten.

Beim Aufstellen eines eigenen Baustellencontainers ist
zu berücksichtigen, dass für den Anschluss an das
Baustromnetz durch den Auftragnehmer ein eigenes
Anschlusskabel mit folgenden Parametern beizustellen
ist:
Starkstromverlängerung 32A 400V
Kabelquerschnitt: 5x6mm²
Kabeltyp: H07RN-F
Mindestlänge: 20 m
Ausführung: schwere Ausführung, mit robustem CEE
Stecker und CEE Kupplung
Für den Einsatz unter höchsten mechanischen
Beanspruchungen, im Freien, im Trockenen, im Nassen
und für den harten Baustelleneinsatz.
Auch für transportable Maschinen und Geräte auf
Baustellen einsetzbar.

Im Feld der Baustelleneinrichtung steht für den
Anschluss ein Baustrom-Containerverteiler mit
Steckmöglichkeiten / CEE-Steckdose 32A / 400V bereit,
bzw. ist sich vom benachbarten Container
durchzuschleifen.

3.2. Abfall

Jeder auf der Baustelle anfallende Abfall ist je nach
Abfallart getrennt zu sammeln. Sämtliche Transport- und
Materialverpackungen u.a. bleiben Eigentum des AN und
sind eigenverantwortlich, soweit wie möglich, dem
Dualen System zuzuführen oder auf andere Art
ordnungsgemäß zu entsorgen.
Überschüssiges Baumaterial (Verschnitt, Reste etc.) und
Baustellenabfälle aus dem Bereich des AN entsorgt
dieser in eigener Zuständigkeit.
Es gelten die Pflichten des KrWg-/AbfG für die
ordnungsgemäße und schadlose Entsorgung der Abfälle.

Nicht gefährlicher Abfall, der nicht verwertet werden
kann, ist in Verantwortung des AN einer Entsorgung
zuzuführen. Nicht gefährlicher Abfall zur Verwertung
ist immer einer Verwertungsstelle zuzuführen.
Baumischabfälle müssen bis zur ordnungsgemäßen
Entsorgung in Niederschlagsgeschützten Containern
gelager werden (Auflage Wasserschutzbehörde).

Gefährlicher Abfall unterliegt grundsätzlich der
Verpflichtung zur Andienung. Die diesbezügliche
Verfahrensweise ist mit dem AG und der zuständigen
Umweltbehörde abzustimmen.

Die fachgerechte Entsorgung/Beseitigung/Verwertung ist
durch den AN bzw. das eingesetzte
Entsorgungsunternehmen nachzuweisen. Die entsprechenden
Nachweise sind dem AG bzw.
der von ihm beauftragten Bauüberwachung unverzüglich
und unaufgefordert zu übergeben.
Die Bestätigung des AN zur ordnungsgemäßen und
schadlosen Entsorgung erfolgt mit der schriftlichen
Bestätigung des Entsorgers, mit dem elektronischen
Register und den dazugehörigen Begleit- und
Übernahmescheinen.

Eine möglicherweise mit dem AG vereinbarte gesonderte
Abrechnung der Entsorgungsleistungen kann nur mit
ordnungsgemäß geführten Nachweisbelegen erfolgen. Diese
Nachweisbelege sind als Aufmaßunterlage einer
Abrechnung beizufügen.

3.3. Abrechnung

Grundsätzlich hat die Abrechnung gemäß VOB Teil B und
Teil C zu erfolgen. Die Abrechnung erfolgt auf der
Grundlage eines nachvollziehbaren Aufmaßes. Das Aufmaß
ist gemeinsam durch AN und Bauleitung des AG zu
erstellen. Sämtliche Leistungspositionen, die nicht im
Nachhinein nachvollzogen werden können oder nicht den
vorliegenden Planungsunterlagen entnommen werden
können, müssen vor der Ausführung mit der Bauleitung
des AG aufgemessen werden. Bei der Rechnungslegung muss
jede Position mit der entsprechenden Massenermittlung
hinterlegt sein. Die Massenermittlung muss auf
Grundlage der gemeinsam erstellten Aufmaßunterlagen
erfolgen. Eine fortgeschriebene Massenermittlung ist
jeder Abschlagsrechnung und der Schlussrechnung
beizulegen.

### 01 Technikeinhausung

*Hinweis*
Hinweise Technikeinhausung

Die Technikeinhausung auf dem Dach des Gebäudes soll
u.a. gem. folgenden Detailskizzen ausgeführt werden:

BOS-5-ARC-DT-339-01

Für sämtliche Konstruktionen sind Werkpläne
anzufertigen, die vor Beginn der Fertigung dem
Architekten zur Freigabe rechtzeitig vorzulegen sind.
Grundlage der Werkpläne muss neben der beiliegenden
Ausführungsplanung ein Aufmaß sein, dass von AN
eigenverantwortlich zu erstellen ist.

Alle Positionen sind einschl. Herstellen und Liefern
des gesamten Materials sowie des kompletten  Einbauens
zu kalkulieren und anzubieten.
Sämtliche Leistungen sind inkl. aller erforderlicher
Bohrungen in Profilen bzw. Bauteilen, Befestigungs- und
Verbindungsmitteln wie Dübel, Schrauben, Muttern,
Kopfplatten, Unterlegscheiben und sonstiger Kleinteile
sowie inkl. erforderlicher Schweißnähte zu erbringen.
Diese werden nicht gesondert ausgeschrieben und nicht
gesondert vergütet. Befestigungen etc. sind in
regelmässigen Abständen vorzusehen, so dass sich z.B.
ein geordnetes und harmonisches Schraubenbild ergibt.

Es ist bei der Angebotserstellung davon auszugehen,
dass bestimmte Leistungen des AN zeitlich versetzt und
etappenweise, innerhalb des vorgegebenen bzw.
vereinbarten Zeitrahmens, zu leisten sind, z.B.:

Herstellung, Lieferung und Montage Füße der
Unterkonstruktion Umhausung,
Herstellung, Lieferung und Montage vertikale und
Horizontale Unterkonstruktion bzw. Wandhalter an
Rohbauwänden,
Herstellung Absturzsicherungssystem,
Herstellung, Lieferung und Montage Wandbekleidung.

Zum Beispiel ist zu beachten, dass die Füße der
Einhausung vorab hergestellt und eingebaut werden
müssen, damit die Dämmung und Abdichtung der
erforderlichen Dachflächen erfolgen kann. Erst nach
Fertigstellung der Dachdeckerarbeiten kann dann die
Technikeinhausung finalisiert werden.

Die Metallbauarbeiten haben mit größter Sorgfalt und
Vorsicht zu erfolgen, die fertiggestellten
Dachdeckerarbeiten dürfen nicht beschädigt werden.

Es sind  alle Lasten gemäß der Nutzung der Objekte zu
berücksichtigen. Erforderliche statische Nachweise sind
zu erstellen.

Die Verbindung von Bauteilen als lösbare oder nicht
lösbare Verbindung ist dem Auftragnehmer freigestellt,
sofern sich nicht aus Plänen, Beschreibungen,
Werkzeichnungen oder Normen etwas anderes ergibt.

Für Anschlüsse, Montagestöße und Schweißnähte hat der
Auftragnehmer selbst den Nachweis zu führen.
Dehnungs- und Montagestöße sind in ausreichender Zahl
einzuplanen. Sie sind so zu gestalten, daß eine
geräuschlose und ungehinderte Bewegung der Elemente
untereinander und gegen den Baukörper gewährleistet
ist.

Zur Verankerung der Stahlkonstruktion in dafür
vorgesehene Bauelemente sind nur Dübel mit
bauaufsichtlicher Zulassung zu verwenden.

Das Lagern von Druckgasflaschen in Treppenhäusern,
Druchgängen und Durchfahrten ist untersagt. Ein
Feuerlöscher, tragbar, der Klasse C nach DIN EN 2 -
oder vergleichbar einsetzbar - muss bei Arbeiten mit
brennbaren Gasen vorhanden sein.

Die örtlichen Vorschriften über die Schrottverwertung
sind zu erfragen und einzuhalten.
Strahlmittelrückstände sind auch aus dem umliegenden
Verkehrsraum, Poren, Fugen u. dgl. sowie von den
Gerüstböden zu entfernen.

**01.0010 Werk- und Montageplanung**
Technische Bearbeitung für den gesamten Umfang der
Ausschreibung.
Der Auftragnehmer hat die technische Bearbeitung für
die Montagepläne, Werkstatt-, Verlege- und Detailpläne
zu erbringen.

Durch den Auftragnehmer ist eine detaillierte Werk- und
Montageplanung im Maßstab 1/50 bis 1/1 zu erstellen, in
der auf Grundlage des eigenen, örtlichen Aufmaß und
aller
vom Auftraggeber überlassener Ausführungsunterlagen,
die detaillierte Ausführung der im Leistungsverzeichnis
beschriebenen Leistungen, mit allen Vermaßungen,
Materialangaben, Montagevorgängen usw. vollständig
dargestellt ist.

Diese Erstellung der Planunterlage umfasst auch die
Benennung der zur Ausführung geplanten Materialen und
Produkte und die Durchführung einer Bemusterung sowie
die Vorlage sämtlicher Nachweise, wie Zulassungen usw.

Verschraubungen sind nach DIN EN 14399 auszuführen, für
Befestigungs- und Verbindungsmittel, ist der Nachweis
der Bauaufsichtlichen Zulassung erforderlich, der in
dieser Unterlage beizubringen ist.

Die Herstellungstoleranzen werden beschränkt gemäß DIN
18202 und DIN 18203.

Sämtliche Vermessungs- und Einmessarbeiten, die für die
Erbringung der Leistung und zum Nachweis der Einhaltung
der Maßtoleranzen für die Abnahme erforderlich werden,
sind vom Auftragnehmer selbständig zu erbringen und in
die Einheitspreise dieses Leistungsverzeichnisses
einzukalkulieren.

Der Korrosionsschutz der Stahlbauteile, das Verzinken,
ist gemäß DIN EN ISO 1461 auszuführen und nachzuweisen.

Abstimmungstermine mit der Planung sowie Überarbeitung
der Planunterlagen unter Berücksichtigung der
Prüfergebnisse sind einzukalkulieren.
Vorlage der Werkplanung zur Einsicht bei der Bauleitung
/ Architekten / Tragwerkplanung in digitaler Form als
.dwg und .pdf. Die Planung ist digital zu übergeben und
von den bevollmächtigten Auftraggebervertretern
bestätigen zu lassen.
Menge: 1,000 psch

**01.0020 Berechnung der Konstruktion, Statik**
Erstellung einer prüffähigen statischen Berechnung der
Konstruktion mit Ermittlung der Anschlusskräfte an
den Baukörpern.

Der Nachweis durch Bemessung der einzubauenden
tragenden Bauteile und deren Befestigungs- und
Verbindungsmittel sowie die Abstimmungen mit dem
Tragwerksplaner und Prüfingenieur sind im Rahmen dieser
Position zu erbringen.

Statik für den gesamten Umfang der Technikeinhausung.
Der Auftragnehmer hat die technische Bearbeitung für
die statischen Nachweise sowie die Montagezustände zu
erbringen.

Die Bearbeitung umfasst u.a.:

sämtliche Alu- / Stahlkonstruktionen,
Zusammenstellung der zu berücksichtigenden Einwirkungen
für den Standort unter Berücksichtigung der
Gebäudegeometrie und der Gebäudelage,
Prüffähige Bemessung und Nachweis aller Anschlüsse und
Verbindungen,
Nachweis der Kräfte auf die eingesetzten Beschläge,
Anhängelasten der an die Arbeiten anschließenden
Leistungen,
Zusammenstellung der Statik-Unterlagen in Papierform
(3-fache Ausfertigung) und digitaler Form.
Menge: 1,000 psch

**01.0030 Montagekonzept / Förder-, Hebe- und Transportanlagen**
Sämtliche zur vertragsgemäßen Erbringung der Leistungen
des AN notwendigen Geräte, Hilfsmittel,  Förder-, Hebe-
und Transportanlagen (z.B. Kran, Mobilkran oder
Vakuum-Glassauger in erforderlicher Anzahl), Gerüste,
Absturzsicherungen und entstehenden Transport- und
Verladekosten etc. sind in der Pauschale
einzukalkulieren.

Die erforderlich Technologie ist vom AN unter
Berücksichtigung der örtlichen Gegebenheiten frei zu
wählen.
Hierbei ist insbesondere die begrenzte Zugänglichkeit
des Geländes, die Gebäudehöhen und die Lasten und
Längen der zu transportierenden Baustoffe und Bauteile
zu berücksichtigen

Die Montage bzw. die Montagetechnologie ist vom AN
unter Berücksichtigung der zur Verfügung stehenden
Unterlagen und der örtlichen Gegebenheiten frei zu
wählen.
Das Konzept ist drei Wochen nach Beauftragung
vorzulegen.

Für eine Kranaufstellung z.B. notwendige statische
Berechnungen sowie zusätzliche Maßnahmen wie z. B.
lastverteilende Hilfskonstruktionen oder zusätzliche
Gründungsmaßnahmen, sind durch den Auftragnehmer zu
ermitteln und auf Kosten des Auftragnehmers
auszuführen.
Die Förder-, Hebe- und Transportanlagen dienen der
Ausführung der eigenen Leistungen und sind auf die
hierfür erforderlichen Hebelasten auszulegen.

Bei Benutzung von einem Autokran zur Aufrichtung der
Konstruktion, sind alle Leistungen einschl. An- und
Abfahrt, Baustelleneinrichtung, Einholung sämtlicher
erforderlichen öffentlich-rechtlichen Genehmigungen
selbstständig und fristgerecht einzuholen, wie z.B. für
die Nutzung, Aufstellung und Transport im öffentlichen
Straßenland.

Sofern die Mitwirkung des Auftraggebers erforderlich
wird, ist diese rechtzeitig zur Abstimmung zu bringen.
Die Kosten und Gebühren sind vollständig vom
Auftragnehmer zu tragen und in der Leistung der
Position enthalten.
Nennlast nach Wahl AN entsprechend Montagekonzept.
Menge: 1,000 psch

**01.0040 Fuß Technikeinhausung**
Hohlprofile rund als Füße für die Unterkonstruktion der
Technikeinhausung nach statischen Erfordernissen
herstellen, liefern und einbauen:

Hohlprofile rund D= ca. 89mm, t= ca. 5mm,
Länge ca. 0,65m,
Achsabstand ca. 3,00m.
inkl. Kopfplatte (t=10mm) in Tiefe des anschließenden
HEA120,
inkl. Fußplatte (t=10mm), 30cmx30cm, mit thermischer
Trennung (für den Baubereich optimierter
Hartschaum-PVC, t=5mm)

Inkl. fachgerechte Befestigung an das Stahlbetondach
mit Dampfsperre. Die Kosten für sämtliche Bohrungen,
Befestigungs- und Verbindungsmittel wie Dübel,
Schrauben, Muttern, Kopfplatten, Unterlegscheiben und
sonstiger Kleinteile sowie inkl. erforderlicher
Schweißnähte sind einzukalkulieren.
Befestigungen etc. sind in regelmässigen Abständen
vorzusehen, so dass sich z.B. ein geordnetes und
harmonisches Befestigungsbild ergibt.

Es ist zu beachten, dass die Füße vorab hergestellt und
eingebaut werden müssen, damit die Dämmung und
Abdichtung der erforderlichen Dachflächen erfolgen
kann. Erst nach Fertigstellung der Dachdeckerarbeiten
kann dann die Technikeinhausung finalisiert werden.

Materialien:
Die gesamte Konstruktion ist aus verzinktem Stahl,
grundiert und endlackiert in einem RAL-Farbton
(gleicher Farbton für die gesamte Umhausung) nach Wahl
des Architekten vorzusehen.

Die Maße sind der Detailzeichnung zu entnehmen.
Menge: 30,000 St

**01.0050 Horizontale Träger Technikeinhausung**
Horizontale Träger für die Technikeinhausung nach
statischen Erfordernissen herstellen, liefern und
einbauen:

horizontale Träger aus HEA120.
Inkl. aller erforderlichen Steifenbleche im Bereich der
vertikalen Unterkonstruktion

Inkl. fachgerechte Befestigung an die Kopfplatten der
Stahlfüße (Achsabstand ca. 3,00m).  Die Kosten für
sämtliche Bohrungen, Befestigungs- und
Verbindungsmittel wie Dübel, Schrauben, Muttern,
Kopfplatten, Unterlegscheiben und sonstiger Kleinteile
sowie inkl. erforderlicher Schweißnähte sind
einzukalkulieren.
Befestigungen etc. sind in regelmässigen Abständen
vorzusehen, so dass sich z.B. ein geordnetes und
harmonisches Befestigungsbild ergibt.

Materialien:
Die gesamte Konstruktion ist aus verzinktem Stahl,
grundiert und endlackiert in einem RAL-Farbton
(gleicher Farbton für die gesamte Umhausung) nach Wahl
des Architekten vorzusehen.

Die Maße sind der Detailzeichnung zu entnehmen.
Menge: 70,000 lfdm

**01.0060 Vertikale Unterkonstruktion Technikeinhausung**
Vertikale Unterkonstruktion für dieTechnikeinhausung
nach statischen Erfordernissen herstellen, liefern und
einbauen:

vertikale Pfosten aus Rechteckstahlrohr RH120x60x4mm,
Länge ca. 2,65m,
Achsabstand ca. 1,50m,
inkl. Kopf- und Fußplatte Fl 120x10mm,
inkl. 4 angeschweissten Stahllaschen (ca. 40x80mm) zur
Befestigung der Verkleidungsrahmen.

Inkl. fachgerechte Befestigung an die horizontale
Stahlkonstruktion. Die Kosten für sämtliche Bohrungen,
Befestigungs- und Verbindungsmittel wie Dübel,
Schrauben, Muttern, Kopfplatten, Unterlegscheiben und
sonstiger Kleinteile sowie inkl. erforderlicher
Schweißnähte sind einzukalkulieren.
Befestigungen etc. sind in regelmässigen Abständen
vorzusehen, so dass sich z.B. ein geordnetes und
harmonisches Befestigungsbild ergibt.

Materialien:
Die gesamte Konstruktion ist aus verzinktem Stahl,
grundiert und endlackiert in einem RAL-Farbton
(gleicher Farbton für die gesamte Umhausung) nach Wahl
des Architekten vorzusehen.

Die Maße sind der Detailzeichnung zu entnehmen.
Menge: 52,000 St

**01.0070 Horizontale Unterkonstruktion Technikeinhausung**
Horizontale Unterkonstruktion für die Technikeinhausung
nach statischen Erfordernissen herstellen, liefern und
einbauen:

horizontale Träger aus Rechteckstahlrohr RH120x60x4mm.

Inkl. fachgerechte Befestigung an die Kopfplatten der
vertikalen Stahlkonstruktion (Achsabstand ca. 1,50m).
Die Kosten für sämtliche Bohrungen, Befestigungs- und
Verbindungsmittel wie Dübel, Schrauben, Muttern,
Kopfplatten, Unterlegscheiben und sonstiger Kleinteile
sowie inkl. erforderlicher Schweißnähte sind
einzukalkulieren.
Befestigungen etc. sind in regelmässigen Abständen
vorzusehen, so dass sich z.B. ein geordnetes und
harmonisches Befestigungsbild ergibt.

Materialien:
Die gesamte Konstruktion ist aus verzinktem Stahl,
grundiert und endlackiert in einem RAL-Farbton
(gleicher Farbton für die gesamte Umhausung) nach Wahl
des Architekten vorzusehen.

Die Maße sind der Detailzeichnung zu entnehmen.
Menge: 75,000 lfdm

**01.0080 Fassadenbekleidung Technikeinhausung**
Herstellen, liefern und montieren von
Aluminium-Streckmetallpaneelen nach statischen
Erfordernissen als vorgehängte, hinterlüftete
Außenfassade gemäß Ausführungsbeschreibungen und
Detailplanung.

Die Platten (ca. 270cmx151cm) sind zwängungsfrei auf
einer geeigneten Unterkonstruktion gemäß statischer
Anforderungen zu montieren (z.B. umlaufender Rahmen aus
Stahlwinkeln L 40/40), dabei ist auf ein geordnetes
Befestigungsbild zu achten.
Die Halterung der Paneelfelder erfolgt rückseitig und
sollte sich nicht auf der Vorderseite abbilden.

Referenz bzgl. Erscheinungsbild,
Maschenweite und Farbgebung kann abweichen.

Fassadenraster ca. 1,50m
Feldhöhe ca. 2,70m
Fugenbreite vertikal:  max. 20mm
Maschenform: Raute (horizontal)
Maschenlänge (l):115mm
Maschenbreite (b):48mm
Stegbreite (c): 18mm
Stegdicke (s):ca. 2mm nach Angabe Statik
Öffnungsanteilbis max. 50%

Die berechnete Fläche umfaßt die Bekleidungsfläche der
Fassade inkl. Unterkonstruktion, Fugen werden
übermessen.
Zuschnitt bzw. Verschnitt ist in den Einheitspreis
einzukalkulieren.

Inkl. geeigneten Haltern mit Fest- und Lospunkten,
aller erforderlichen Zuschnitte, Ausklinkungen,
Verschweißungen, Vernietungen und sonstigen
Nebenarbeiten, aller erforderlicher Kleinteile, wie
Unterlegscheiben um den Höhenausgleich zwischen
vertikaler und horizontaler UK herzustellen, etc.
Die Kosten für sämtliche Befestigungsmittel sind
ebenfalls einzukalkulieren. Auf ein geordnetes und
regelmässiges Befestigungsbild ist zu achten.

Die Bekleidung ist flucht- und lotrecht auszurichten.

Inkl. fachgerechter Grundierung und Lackierung.
RAL-Farbton nach Wahl des Architekten.
Menge: 225,000 m2

**01.0090 Zulage Außenecke 90°**
Zulage für das Herstellen von 90° Außenecken in der
gesamten Fassadenkonstruktion der Vorpositionen
(Unterkonstruktion, Träger  und Fassadenpaneele),
einschließlich Verschnitt, u.a.

zusätzliche Befestigungslaschen vertikale
Unterkonstruktion,
Herstellung alle horizontalen
Träger/Unterkonstruktionen auf Gehrung,
Übereckausbildung Streckmetallverkleidung.

Inkl. Lieferung und Montage aller zusätzlich
erforderlichen
Tragprofile sowie Befestigungsmitteln und Kleinteilen
zur
Ausbildung der Gebäudeecken.

Abrechnung nach Stück vertikaler Einhausungsecke.
Menge: 4,000 St

**01.0100 Zulage Revisiontür**
Zulage für das Herstellen, Liefern und Montieren von
geeigneten einflügeligen Revisionstüren als Tapetentür,
mit umlaufendem Rahmen zur technisch sicheren und
optisch ansprechenden Integration in vorgenannte
Fassade.

Türelement mit Rohrrahmenschloss, PZ-vorgerichtet inkl.
Drücker und Anschlag, inkl. erforderlicher Beschläge
bzw. ggf. erforderlicher Verstärkungen / Aussteifungen.
Es sind  ausreichend dimensionierte, verstellbare
Bänder vorzusehen.
Türrahmen aus umlaufenden RH 40x40mm, Oberfläche und
Farbton analog Fassadenbekleidung, inkl. Werkplanung.
Die Tür muss bündig in der Ebene der Umhausung liegen.

Alle Verbindungsstellen der Unterkonstruktion sind zu
verschweißen und zu verschleifen.

Türmaß ca. 1500mm (breit) x 2620mm (hoch).
Menge: 2,000 St

**01.0110 Unterkonstruktion für Fassadenbekleidung im Bereich der Massivwände, zweiteilig**
Herstellung, Lieferung und fachgerechte Montage einer
geeigneten Aluminium-Unterkonstruktion im Bereich der
Massivwand des DG für vertikal eingehängte
Streckmetallpaneele nach statischen Anforderungen,
justierbar, bestehend aus Tragprofilen und Wandhaltern
mit Fest- und Lospunkten und Dübeln, inkl. aller
erforderlichen Zuschnitte, Ausklinkungen,
Verschweißungen, Vernietungen und sonstigen
Nebenarbeiten.

Die Unterkonstruktion ist für eine hinterlüftete
Bekleidung mit  Fassadenplatten der Vorposition flucht-
und lotrecht auszurichten.

Verbindung von Konsolen und Profilen mit Ausbildung von
Fix- und Gleitpunkt um eine zwängungsfreie thermische
Ausdehnung der vertikalen Profile zu gewährleisten. Der
Fixpunkt übernimmt das Eigengewicht der Bekleidung, der
Unterkonstruktion und die anteiligen Windlasten, der
Gleitpunkt übernimmt die anteiligen Windlasten.

Die Befestigung der Wandhalterungen im Untergrund (StB)
erfolgt thermisch getrennt, mit baurechtlich
zugelassenen Dübeln/Ankern nach statischer Berechnung
und Nachweis zum Wärmeschutz.
Falls erforderlich sind Auszugsversuche vorzunehmen.
Die Anwendungsrichtlinien der Hersteller sind zu
berücksichtigen.

Die sichtbaren Teile der Unterkonstruktion sind
fachgerecht  zu lackieren damit sich diese möglichst
nicht durch die Fugen abzeichnen. RAL-Farbton gemäß
Farbkonzept.

Die berechnete Fläche umfaßt die Bekleidungsfläche
(Fugen werden übermessen).
Menge: 25,000 m2

**01.0120 Horizontale Unterkonstruktion zur Befestigung Sekuranten**
Horizontale Unterkonstruktion für Befestigung der
Sekuranten nach statischen Erfordernissen herstellen,
liefern und einbauen:

horizontale Unterkonstruktion aus U-Profilen 120x60x4mm
aus Stahl,
Einzellängen bis ca. 1,45m,
inkl. 2 Befestigungsplatten Fl 120x10mm zur Befestigung
an der vertikalen Unterkonstruktion.

Inkl. fachgerechte Befestigung an die Kopfplatten der
vertikalen Stahlkonstruktion (Achsabstand ca. 1,50m).
Die Kosten für sämtliche Bohrungen, Befestigungs- und
Verbindungsmittel wie Dübel, Schrauben, Muttern,
Kopfplatten, Unterlegscheiben und sonstiger Kleinteile
sowie inkl. erforderlicher Schweißnähte sind
einzukalkulieren.
Befestigungen etc. sind in regelmässigen Abständen
vorzusehen, so dass sich z.B. ein geordnetes und
harmonisches Befestigungsbild ergibt.

Materialien:
Die gesamte Konstruktion ist aus verzinktem Stahl,
grundiert und endlackiert in einem RAL-Farbton
(gleicher Farbton für die gesamte Umhausung) nach Wahl
des Architekten vorzusehen.

Die Maße sind der Detailzeichnung zu entnehmen.
Menge: 16,000 lfdm

**01.0130 Aussparungen Sekuranten in Fassadenbekleidung**
Herstellen von geeigneten Aussparungen in den
Aluminium-Streckmetallpaneelen für das Durchführen der
Sekuranten gemäß Ausführungsbeschreibungen und
Detailplanung.

Es ist auf ein geordnetes und regelmäßiges
Aussparungsbild zu achten.

Inkl. ggf. erforderlichen zusätzlichen Haltern mit
Fest- und Lospunkten, aller erforderlichen Zuschnitte,
Ausklinkungen, Verschweißungen, Vernietungen und
sonstigen Nebenarbeiten, aller erforderlicher
Kleinteile, etc.
Die Kosten für sämtliche Befestigungsmittel sind
ebenfalls einzukalkulieren.
Menge: 5,000 St

### 02 Absturzsicherungssystem

*Hinweis*
Absturzsicherungssysteme mit allgemeiner
bauaufsichtlicher Zulassung (abZ) auf Bedachungssystem

Zur Sicherung von Personen bei der Ausführung von
Inspektions-, Wartungs- und kurzzeitigen
Instandsetzungsarbeiten ist der schmale Dachstreifen
zwischen Attika Achse 5 und Technikeinhausung mit einer
allgemein bauaufsichtlich zugelassen horizontalen
Anschlageinrichtung gegen Absturz auszurüsten.
Sämtliche Seilzwischenhalterungen sowie
Richtungsänderungen müssen für einen systemzugehörigen,
beweglichen Anschlagpunkt frei und ohne Lösen der
Sicherung überfahrbar sein.

Die Festpunkte an den Profilen, auf denen ein Dachanker
installiert wird, sind gemäß allgemeiner
bauaufsichtlicher Zulassung (abZ) durch den
Verlegebetrieb auszurüsten.

Lieferung und Montage müssen ausschließlich durch ein
vom Hersteller oder seinem Lizenznehmer autorisiertes
und zertifiziertes Unternehmen erfolgen.

Die Erstellung und Übergabe der Dokumentation und
Einweisung des verantwortlichen Nutzers in die
Bedienung und Handhabung des Absturzsicherungssystems
erfolgt im unmittelbaren Anschluss an die Montage.

**02.0010 Planung Absturzsicherungssystem**
Planung und zeichnerische Darstellung einer
Flachdach-Absturzsicherung als ständig nutzbare
Befestigung für eine persönliche Schutzausrüstung gegen
Absturz, nach DIN EN 795 und in Abstimmung mit den
technischen Baubestimmungen für o.g. Dachflächen.
Menge: 1,000 Psch

**02.0020 Absturzsicherungen, Sekuranten Stahl**
Anschlageinrichtung geprüft nach DIN EN 795:2012, Typ A
und DIN CEN/TS 16415:2017, mit allgemeiner
bauaufsichtlicher Zulassung und Ü-Zeichen, liefern und
nach Herstellervorschriften an den Stahlprofilen der
Technikeinhausung montieren.

Zugelassen für bis zu 3 Personen gleichzeitig.
Komplett aus Edelstahl, zur Befestigung erforderliche
Bohrungen, Dübel, Gewindestangen oder ähnliches sind
einzukalkulieren.
Halterabstand als Einzelanschlagpunkt bis max. 7,5 m.
Die Dachkonstruktion zur Aufnahme der eingeleiteten
Kräfte ist bauseits zu prüfen.
Die technischen Baubestimmungen sind einzuhalten.

Anschlageinrichtung: Ø ca. 16 mm.
Überstand: ca. 150 mm.
Gewindelänge: ca. 45 mm.

Montagedokumentation zur Übergabe an den
Gebäudebetreiber als Nachweis der korrekten Montage und
Sicherstellung der langfristigen Nutzbarkeit der
Anschlageinrichtung.
Montagedokumentation ist Abnahmevoraussetzung.

Richtfabrikat;
ABS-Lock III-ST oder gleichwertig

Angebotenes Fabrikat: '...............'
(vom Bieter einzutragen)
Menge: 4,000 St

**02.0030 Absturzsicherungen, Sekuranten Beton**
Anschlageinrichtung geprüft nach DIN EN 795:2012, Typ A
und DIN CEN/TS 16415:2017, mit allgemeiner
bauaufsichtlicher Zulassung und Ü-Zeichen, liefern und
nach Herstellervorschriften an der Stahlbetonwand des
Staffelgeschosses montieren.

Zugelassen für bis zu 3 Personen gleichzeitig.
Komplett aus Edelstahl, zur Befestigung erforderliche
Bohrungen, Dübel, Gewindestangen, Einklebungen oder
ähnliches sind einzukalkulieren.
Halterabstand als Einzelanschlagpunkt bis max. 7,5 m.
Die Dachkonstruktion zur Aufnahme der eingeleiteten
Kräfte ist bauseits zu prüfen.
Die technischen Baubestimmungen sind einzuhalten.

Anschlageinrichtung: Ø ca. 16 mm.
Überstand: ca. 500 mm.
Gewinde: ca. 80mm.

Montagedokumentation zur Übergabe an den
Gebäudebetreiber als Nachweis der korrekten Montage und
Sicherstellung der langfristigen Nutzbarkeit der
Anschlageinrichtung.
Montagedokumentation ist Abnahmevoraussetzung.

Richtfabrikat;
ABS-Lock III-B oder gleichwertig

Angebotenes Fabrikat: '...............'
(vom Bieter einzutragen)
Menge: 1,000 St

**02.0040 Seilsicherungssystem, V2A, 6mm**
Lieferung und Montage nach Herstellervorgabe eines
überfahrbaren Edelstahlseilsystems zu den aufgeführten
Sekuranten, geprüft und zugelassen nach DIN EN 795
Klasse C, aus 6-Milimeter starkem V2A-Seil, einschl.
Spannelemente mit Gabelkopf, Gabelkopf,
Kurvenelementen, Seilrollengleiter, Systemschild und
aller erforderlicher Einzelkomponenten.
Anschlagkonstruktion zur Befestigung der persönlichen
Schutzausrüstung gegen Absturz, als überfahrbares
Seilsystem.

Das System besteht aus folgenden Einzelkomponenten gem.
Herstellervorgaben, die in den Einheitspreis
einzukalkulieren sind:

Edelstahlseil 6x30, Ø 6mm gem. EN 12385-4 mit einer
Mindestbruchkraft von 22,46 kN. Das Seil ist in den
jeweiligen Längen gemäß Vorplanung zu konfektionieren
und gegen Aufspleißen zu sichern.
Zwischenhalter als überfahrbare Seilführungen aus
Edelstahl. Die Zwischenhalter müssen von dem speziellen
Laufelement frei und ohne Lösen der Sicherung
überfahren werden können.
Endhalter mit Energie-Absorbtions-Schnecke (EAS) aus
Edelstahl inkl. spezieller Seilklemme, 1 Stück bei
Einfeldsysteme.
Endhalter aus Edelstahl (2 Stück je Anlage!) inkl.
spezieller Seilklemme, für Mehrfeldsysteme
Typenschild mit Angaben von Typ, Hersteller und Baujahr
der Anschlageinrichtung. Die jährliche
Sachkundigenprüfung ist durch einen Sticker auf dem
Typenschild zu dokumentieren. Pro Seilsystem ist ein
Label verpflichtend zu installieren.
Passendes Läuferelement. Das Läuferelement muss die
Seilführungen frei und ohne Lösen der Sicherung
überfahren können. Das Lösen bzw. Einhängen des
Läuferelementes muss an jedem beliebigen Punkt des
Edelstahlseiles möglich sein.
Inkl. Erstellung einer Montagedokumentation nach DGUV I
201-056, inklusive Foto-Dokumentation. Übergabe der
Dokumentation sowohl in Papierformat als auch digital
nach Fertigstellung der Installation.
Menge: 30,000 lfdm

### 03 Stundenlohnarbeiten

*Hinweis*
Hinweise zu Stundenlohnarbeiten

Für unvorhergesehene, nicht exakt kalkulierbare und im
Beschrieb nicht enthaltene Arbeiten, werden Tagelohnstunden veranschlagt.
Alle Stundenlohnarbeiten werden grundsätzlich ohne Aufsichtspersonal bezahlt.

Stundenlohnzettel müssen eindeutig erkennen lassen:
Bezeichnung der Baustelle und des Bauteils
Vor- und Zunamen
Beruf
Lohngruppe gemäß Tarif
Arbeitsleistung nach Zeit, Ort und Dauer
Verbrauch an Baustoffen
Benutzung von Maschinen mit genauen Leistungsangaben
nach Zeit, Ort und Dauer.

Sämtliche Stundenlohnarbeiten dürfen nur nach
Zustimmung oder Anordnung der Bauleitung des AG
vorgenommen werden und als solche vor ihrem Beginn
ausdrücklich vereinbart worden sind (§ 2 Abs. 10
VOB/B).
Nicht genehmigte, aber ausgeführte Stunden gelten als
nicht gearbeitet und werden nicht vergütet.
Die vom Auftragnehmer oder seinem Bevollmächtigten
unterschriebenen Stundenzettel müssen für jeden
Kalendertag getrennt ausgestellt sein und sind in der
Regel täglich der Bauleitung des AG  in doppelter
Ausfertigung zur Anerkennung vorzulegen. Stundenzettel
sind fortlaufend zu nummerieren.

Stoff- und Gerätekosten müssen getrennt ausgewiesen
werden.
Der berechnete Stundenlohn-EP (Stundenverrechnungssatz) muß mit den Angaben zur Kalkulation identisch
sein.
In die Verrechnungssätze sind die Lohn- und
Gehaltskosten für die An- und Abfahrtszeiten und
sämtliche Nebenkosten einzurechnen. Sie werden nicht
gesondert vergütet.
In den Stundenlohnzetteln sind deshalb nur die auf der
Baustelle anfallenden Stunden, nicht aber die Zeiten
für die An- und Abfahrt der Arbeitskräfte anzugeben.
Die Kosten für den Einsatz von Kleingeräten, Maschinen
und, Werkzeugen, sowie die Kosten für den Einsatz von
Gerüsten, deren Arbeitsbühnen bis zu 2 m über Gelände
oder Fußboden liegen werden nicht gesondert vergütet.

Geräte und Maschineneinsatz mit Bedienung im Rahmen von
Stundenlohnarbeiten.
Angeboten wird für das jeweilige Gerät ein
Verrechnungssatz, der sämtliche Aufwendungen für den
Einsatz enthält, insbesondere Geräte vorhalten und
Betriebskosten sowie sämtliche Zuschläge. Der Preis
gilt unabhängig von der Zahl der abgerechneten Stunden.
Geräte mit Betriebsstoff und Bedienung.

**03.0010 Facharbeiter**
Berufsgruppe III, Facharbeiter
Menge: 20,000 h

USt %: 19,00
